# Sanierung der Ritter-Tuschl-Schule mit Neubau einer Turnhall
Angebotsaufforderung (GAEB 90, DA83)
Währung: EUR
Auftraggeber: Stadt Vilshofen

## Malerarbeiten Sanierung
Datum: 21.10.24

### Gewerk 01 Malerarbeiten Sanierung

#### Hierarchiestuf 01.01 Vorbemerkungen

*Hinweis*
Allgemeiner Baustellenbeschrieb

Gegenstand der Maßnahme ist die Generalsanierung des 5-
stöckigen neubarocken Schulgebäudes aus dem Jahre 1902,
der Rückbau und Ersatzneubau der angegliederten
Sporthalle aus den 70er-Jahren, sowie der Anbau einer
Ganztagsbetreuung.

Schulgebäude

Nach Durchführung der Schadstoffsanierung werden die
Holzbalkendecken in den Mittelgeschossen durch
Stahlbetondecken ersetzt und es wird eine Aufzugsanlage
eingebaut. Im Zuge dieser Maßnahmen werden die
vorhandenen Räume teilweise neu aufgeteilt.
Es werden sämtliche Installationen, Boden und
Wandbeläge erneuert. Wo erforderlich, werden akustisch
wirksame Decken eingebaut. Die WC-Kerne werden komplett
erneuert.
Im bereits in den 90er-Jahren sanierten Dachgeschoß
werden nur die im Zuge der Sanierung der
darunterliegenden Geschosse erforderlichen Arbeiten
durchgeführt.
An den Fassaden werden im wesentlichen nur kosmetische
Arbeiten durchgeführt. Das Untergeschoss wird komplett
freigelegt und abgedichtet.

Turnhalle / Ganztagsbetreuung

Die in den 70er-Jahren errichtete Einfeldsporthalle
wird nach Schadstofffreimachung komplett abgebrochen
und durch einen Neubau in konventioneller Bauweise
ersetzt. In diesem Neubau werden auch die
erforderlichen Räume für die Ganztagsbetreuung
untergebracht.

Das Gebäude wird im Massivbauweise mit Stahlbetondecken
und einer STB-Attika errichtet. Die Wände der Turnhalle
und der Verwaltungsbereich werden in Stahlbeton,
teilweise als Halb-Fertigteile errichtet. Der Bereich
Ganztagsbetreuung wird als Mauerwerk ausgeführt. Die
Innenwände werden teilweise in Sichtbetonqualität
ausgeführt, teilweise werden die Wände verputzt,
gespachtelt und gestrichen.
Das Gebäude besteht insgesamt aus zwei Geschossen und
ist nicht unterkellert. Insgesamt umfasst der Neubau
ein Volumen von ca. 9.080 m³ umbauten Raumes.

Außenanlagen

Die gesamten Außenanlagen werden neu gestaltet. Die
vorhandenen Schulsportanlagen werden komplett erneuert,
ebenso wird die Bushaltestelle neu organisiert und
barrierefrei gestaltet.

Baustelleneinrichtung

Die Zufahrt erfolgt über die Kapuzinerstraße, die
Busbucht gehört zur Baustelle, muss aber freigehalten
werden. Container- oder Lagerplätze usw. können auf dem
Baufeld oder auf dem roten Sportplatz nach Abstimmung
eingerichtet werden. Der rote Platz wird nach
Beendigung der Maßnahme neu errichtet.

BauherrStadt Vilshofen an der DonauStadtplatz 2794474
Vilshofen a. d. DonauBezeichnung der
BauvorhabensSanierung der Ritter-Tuschl-Schule mit
Neubau einer Turnhalle und Anbau einer
GanztagsbetreuungBaugrundstückGemeinde und Gemarkung:
Stadt Vilshofen a. d. DonauFlur. Nr: 187Straße,
Hausnummer: Kapuzinerstraße 24PLZ, Stadt: 94474
Vilshofen a. d. Donau
BaufeldAngrenzende Straßen: Kapuzinerstraße

*Hinweis*
Schulbetrieb

Der komplette Schulbetrieb wird zwar ausgelagert,
nachdem aber im unmittelbaren Umfeld drei Schulen
betrieben werden, ist besonders zu den Stoßzeiten mit
sehr hohem Verkehrs- sowie Fußgängerverkehr zu rechnen.

Die Ab- sowie Antransporte sind zu koordinieren, dass
sie außerhalb der Stoßzeiten liegen.

*Hinweis*
Ortskenntnis

Die Platzverhältnisse am Bauwerk sind äußerst begrenzt.
Um die Gegebenheiten vor Ort einschätzen zu können und
die Arbeiten ordnungsgemäß kalkulieren zu können, ist
eine Ortsbesichtigung vor der Angebotsabgabe
vorzunehmen. Die daraus entstandene Ortskenntnis wird
für die Bearbeitung des Leistungsverzeichnisses und die
daraus folgende Angebotsabgabe vorausgesetzt.

Kontakt:
Stadtbauamt Vilshofen
Herr Gerl
08541 / 208412

*Hinweis*
Abrechnungsgrundlagen

Zur Erstellung der Abrechnungsgrundlagen sind mit dem
Planungsbüro wöchentliche Aufmaßtermine zu vereinbaren,
die Aufmaßblätter sind im Vorfeld mit Positionsbezug,
Mengenermittlung, eventuell zugehörigen Zeichnungen zu
erstellen und vor Ort mit dem Planungsbüro zu prüfen
und gegenzuzeichnen.
Die jeweilige Rechnungsstellung darf nur über geprüfte
Aufmaßblätter erfolgen.
Pauschalrechnungen sind generell unzulässig.

*Hinweis*
Nachträge

Über Arbeiten, die nicht im Leistungsverzeichnis
enthalten sind, sind Nachträge mit
entsprechenden Formblättern zu stellen. Grundlage für
die Nachtragsprüfung sind ein
Nachtragsangebot mit zugehöriger
Einheitspreisaufgliederung und Preisnachweise der
Materialien. Als Preisnachweise sind z.B.
Händlerpreislisten oder Rechnungen den
Nachträgen beizulegen.

*Hinweis*
Regieleistungen

Regieleistungen sind grundsätzlich im Vorfeld bei der
Bauleitung anzukündigen,
ebenso ist der Umfang der Leistung im Vorfeld
abzuschätzen.
Unterschrieben werden die Regieberichte nur vom
Bauherrnvertreter,
nicht von der Bauleitung.

*Hinweis*
Erhöhte Transportwege

Aus der Lage der Baustellenzufahrt, den
Gebäudeabmessungen
und des Baustellenumfeldes können sich im Gebäude und
auf
dem Baufeld erhöhte Förderwege für Einbringung und
Abtransport
von Material ergeben.

Auch wenn dies in den einzelnen Leistungsbeschreibungen
nicht
gesondert erwähnt wird, ist der daraus entstehende
Mehraufwand
in den Angebotspreisen generell mit zu berücksichtigen.

*Hinweis*
Baustellenunterbrechungen

Für das Objekt ist eine Gesamtbauzeit von 24 Monaten
vorgesehen.

Dennoch kann nicht bei allen Gewerken davon ausgegangen
werden, dass das gesamte Auftragsvolumen in einem Zug
abgearbeitet werden kann, siehe auch Ausführungsfristen
im Formblatt 214.H besondere Vertragsbedingungen. Bei
kürzeren Unterbrechungen besteht kein Anspruch auf
erneute Baustelleneinrichtung, außer es ist im LV
explizit beschrieben.
Nach Auftragsvergabe wird ein detaillierter
Bauzeitenplan überlassen.

*Hinweis*
Baustellenverzögerung

Baustellenverzögerungen sind durch rechtzeitige
Bestellungen der benötigten Materialien und Abstimmung
mit den Planungsbüros eigenverantwortlich vom AN zu
vermeiden. Baustellenverzögerungen sind durch
entsprechende Personalstärke vor Ort entgegenzuwirken.

*Hinweis*
Hinweis Baustrom und -wasser

Baustrom und Bauwasser wird bereitgestellt, die Kosten
werden, wie in den Vorbemerkungen beschrieben,
abgezogen.
Siehe auch 214.H besondere Vertragsbedingungen.

*Hinweis*
Baulärm

Allgemeine Verwaltungsvorschriften zum Schutz gegen
Baulärm (AVwV Baulärm) sind einzuhalten.

*Hinweis*
Straßenreinigung

Der AN ist für die Sicherheit und den Unterhalt der
Zufahrt und der öffentlichen Straßenflächen im Umfeld
des Bauvorhabens verantwortlich. Die regelmäßige
Reinigung der öffentlichen Straßenflächen, sowie die
umgehende Beseitigung von Straßenverschmutzungen durch
den Baubetrieb insgesamt, sind in die
Baustelleneinrichtung einzurechnen.

*Hinweis*
Baureinigung

Die Baustelle ist während des laufenden Betriebs immer
sauber zu halten, einmal wöchentlich ist der gesamte
Baustellbereich von den momentan tätigen Firmen
gemeinschaftlich besenrein herzustellen. Sollte keine
eigene Position im LV ausgewiesen sein, sind die Kosten
auf die Positionen umzulegen.

*Hinweis*
Bautagebuch

Vom Auftragnehmer ist ein Bautagebuch zu führen und dem
Planungsbüro zu überlassen.

*Hinweis*
Dokumentationsunterlagen:

Die Dokumentationsunterlagen sind dem Planungsbüro vor
Stellung der Schlussrechnung zu überlassen.

*Hinweis*
Technische Spezifikationen

Soweit in der Leistungsbeschreibung auf Technische
Spezifikationen,
z.B. nationale Normen, europäische technische
Zulassungen, gemeinsame technische Spezifikationen, internationale Normen,
Bezug
genommen wird, sind darunter auch ohne den
ausdrücklichen
Zusatz "oder gleichwertig" immer gleichwertige
Technische Spezifikationen zu verstehen.

*Hinweis*
RAL - Gütezeichen, DIN EN ISO

Für die verwendeten Materialien und Baustoffe ist die
Unbedenklichkeit hinsichtlich Umweltverträglichkeit und
Anforderungen an
Sicherheit und Gesundheit nachzuweisen.
Dies ist insbesondere durch Vorlage der einschlägigen
Gütesiegel
der RAL - Gütesicherung oder gleichwertiger
Zertifizierungen nach
DIN, EN bzw. ISO und Zulassungen wie Ü-Zeichen und CE-
Kennzeichnung zu gewährleisten.

Im Interesse des Schutzes von Gesundheit und
Wohlbefinden der
Gebäudenutzer sind nur Stoffe und Materialien zu
verwenden, die
über die geforderten Gütezeichen verfügen.

Die Notwendigkeit der bauordnungsrechtlichen Zulassung
von Stoffen
und Materialien im Sinne des Art. 15 ff Bay BO bleibt
davon unberührt.

*Hinweis*
Produktneutralität nach §7 VOB/A

Nachstehende Produkte können sich aufgrund der
umfangreichen
Anforderungen an die Beschaffenheit der Materialien und
Leistungen an der Produkt- und Materialsystematik
einzelner Hersteller
oder Fabrikate orientieren.

Der Nachweis der Gleichwertigkeit obliegt dem Bieter,
und ist im Auftragsfalle
unaufgefordert vorzulegen.

*Hinweis*
Vorbemerkungen:
Die in den einzelnen Positionen beschriebenen
Arbeitsvorgänge sind genau einzuhalten. Der AN steht
dafür ein, dass seine Arbeiten in handwerklich und
technisch guter Qualität ausgeführt werden. Der AN hat
sich vor Angebotsabgabe vom Umfang der auszuführenden
Arbeiten zu überzeugen und sich ggf. über die örtlichen
Gegebenheiten zu informieren. Bedenken gegen die Art
der in der Ausschreibung vorgegebenen Ausführungen sind
vor Beginn der Arbeiten dem AG schriftlich mitzuteilen.
Alle in diesem Leistungsverzeichnis aufgeführten
Spezifikationen verstehen sich als Ergänzung der
jeweils relevanten Werksvorschriften und Normen. Als
Grundlage für  Angebot und Ausführung gelten zuerst die
jeweiligen Technischen Merkblätter des
Materialherstellers. Darüber hinaus gelten folgende
Normen und Richtlinien für die Ausführung:

- DIN 18299 Allgemeine Regelungen für Bauarbeiten jeder
Art
- DIN 18363 Maler- und Lackierarbeiten
- DAfStb-Richtlinie, aktuelle Ausgabe
- die Technischen Richtlinien für Maler- und
Lackiererarbeiten vom Bundesausschuss Farbe und
Sachwertschutz (BFS-Merkblätter)

Die Einhaltung oben genannter Regelwerke gilt auch dann
als im Preis beinhaltet, wenn im Zuge der
Leistungsbeschreibung nicht detailliert auf sie
eingegangen wurde. Für die Erreichung der in den oben
genannten Regelwerken geforderten Sollschichtdicken,
sind die notwendigen Rauhigkeitszuschläge (dz)
einzukalkulieren.
Werden andere Materialien als im Leistungsverzeichnis
aufgeführt verwendet, so ist deren Gleichwertigkeit zu
den ausgeschriebenen durch Analysewerte (Prüfberichte
von amtlich anerkannten Prüfinstituten oder
gleichwertige Werkzeugnisse) zu belegen bzw. durch den
zuständigen Fachplaner zu bestätigen. Die Bauleitung
ist berechtigt, Materialproben zur Analyse zu
entnehmen. Die Kosten der Analyse trägt der
Auftraggeber. Es dürfen nur die Produkte / Systeme
eines Materialherstellers angeboten werden. Grundlage
der auszuführenden Arbeiten ist die Verdingungsordnung
für Bauleistungen (VOB).

Zusätzliche Anmerkungen:
Es sind in den Positionen die jeweiligen hierfür
maximalen Arbeitshöhen angegeben.
Bei Ausführung der Malerarbeiten ist
von einer fertigen Bodenoberfläche auszugehen.
In den Fluren ist von einem denkmalgeschützten
Bodenbelag auszugehen, das Schützen dieser Flächen ist
in einer separaten Position ausgeschrieben. Das
Abdecken der restlichen zu schützenden Flächen ist in
die Einheitspreise der jeweiligen Positionen mit
einzurechnen.

*Hinweis*
Bei den Malerarbeiten sind viele Ergänzungsarbeiten,
Kleinflächen, Spachtelarbeiten usw. mit auszuführen.
Dies ist bei der Kalkulation zu berücksichtigen.
Es ist auch nicht davon auszugehen, dass die Baustelle
in einen Zug durchgeführt werden kann.
Es werden sich mehrere kleine Abschnitte ergeben.

**01.01.0010 Dokumentationsunterlagen**
Erstellung der Dokumentationsunterlagen in
2-facher Ausfertigung.
Zusammenstellung der am Bau verwendeten Materialien mit
Systemangaben, zugehörige Datenblätter,
Zulassungsbescheide, Prüfbücher und
Produktbeschreibungen.
Die Unterlagen müssen bei Stellung der Schlussrechnung
vorliegen.
Menge: 1,000 psch

**01.01.0020 Baustelleneinrichtung**
Baustelleneinrichtung mit Antransport und Aufbau sowie
nach Abschluss der Arbeiten Räumen aller
für die Durchführung der Arbeiten erforderlichen
Maschinen, Geräten, Werkzeuge, Sanitären Anlagen und
Baucontainer für die gesamte Arbeitszeit, mit
anschließendem Abtransport. Im Preis enthalten sind
auch erforderliche Absperrmaßnahmen, beim
Baustellenbetrieb, Freihaltung von Parkplätzen etc.
Weiter mit ein zu kalkulieren ist die tägliche
Sauberhaltung der Baustelle, das Entfernen inklusive
Transport von nicht gesondert beschriebenem Bauschutt
aus den verschiedenen Leistungen in die hierfür
vorgesehenen Container und die interne Bauaufsicht,
sowie alle Maßnahmen, die der vorschrifts- und
ordnungsgemäße Bauablauf unter Einhaltung aller
gesetzlichen Vorschriften, insbesondere auch den
einschlägigen Sicherheitsbestimmungen erfordert.

Die Abrechnung der Baustelleneinrichtung erfolgt nach
Baufortschritt.

Laufzeit:  12 Wochen
Menge: 1,000 psch

**01.01.0030 Verlängerte Vorhaltung der Baustelleneinrichtung**
Verlängerte Vorhaltung der Baustelleneinrichtung über
die vereinbarte Leistungszeit hinaus.
Verlängerung: 1 Woche
Menge: 6,000 Wo

**01.01.0040 Technikräume vorab**
Zulage für die Ausführung der Technikräume vor den
eigentlichen Malerarbeiten

Ausführung vorab für die Installationsarbeiten
Eine separate Anfahrt ist in die Position einzurechnen.
Menge: 1,000 psch

**01.01.0050 Abkleben von zu schützenden Bauteilen**
Abkleben von zu schützenden Flächen mit geeigneter
Folie.
Abdecken von Fensterflächen und sonstigen Bauteilen.
Abdeckarbeiten während aller Arbeitsgänge, besonders
bei Durchführung von Reinigungsarbeiten und Untergrundvorbehandlung, sowie den Anstricharbeiten mit
geeigneten
Folienmaterialien, einschl. Befestigung gegen Abheben.

Das Material ist zu liefern, einzubauen und vorzuhalten
und
zu demontieren. Das Material ist nach den geltenden
Vorschriften, Richtlinien der Umweltbehörde fachgerecht
zu
entsorgen.

Das Abdecken des Bodens ist als Nebenleistung in die LV
Positionen einzurechnen und wird nicht gesondert
vergütet.
Menge: 450,000 m2

**01.01.0060 Schützen von Granitflächen (Treppenläufe)**
Abkleben von Granitflächen (Untersichten Treppenläufe)
mit geeigneter Folie.

Abdeckarbeiten während aller Arbeitsgänge, besonders
bei Durchführung von Reinigungsarbeiten und Untergrundvorbehandlung, sowie den Anstricharbeiten mit
geeigneten
Folienmaterialien, einschl. Befestigung gegen Abheben.

Das Material ist zu liefern, einzubauen und vorzuhalten
und
zu demontieren. Das Material ist nach den geltenden
Vorschriften, Richtlinien der Umweltbehörde fachgerecht
zu
entsorgen.
Menge: 110,000 m2

**01.01.0070 Schutz - Bodenflächen Arbeitsbereich**
Schutz der Bodenflächen Arbeitsbereich

Liefern, anbringen, unterhalten und nach
Beendigung der Arbeiten entfernen von
Schutzabdeckungen auf sämtlichen
Bodenflächen, die durch herunterfallende
Gegenstände, Materialien, Betonteile und/oder
Strahlmittel verunreinigt werden
könnten, mittels wasserfesten Pappen-
und Hartfaserplatten zur Vermeidung von
Verschmutzungen und/oder Beschädigungen
der Bodenflächen in einer Breite von mind. 1,50 m.

Bauteil: Bestandsfliesenböden in den Fluren

Abrechnung nach laufm. Wand
Menge: 320,000 m

**01.01.0080 Entfernen von unsortiertem Bau- Restmüll**
Entfernen von unsortiertem Bau- Restmüll anderer
Gewerke.
Nach Anweisung der Bauleitung ist sämtlicher
unsortierter Müll aufzunehmen und fachgerecht zu
entsorgen.
Abrechnung nach Vorlage der Wiegescheine.
Menge: 2,000 t

#### Hierarchiestuf 01.02 Gerüstarbeiten

**01.02.0010 Raumgerüst TH**
Raumgerüst für die Arbeiten im Treppenhaus.
Einzurechnen sind sämtliche Gerüstungen,
Sicherungsmaßnahmen und Schutzmaßnahmen.

Innengerüstarbeiten (Raumgerüst)

Stellen und Vorhalten eines Arbeitsgerüstes
entsprechend den behördlichen Sicherheitsvorschriften;
einschl. Auf-, Ab- und Umbau auf der Baustelle.
Alle Erschwernisse (z.b. Stellfläche, Zugänge usw.)
sind in den Preis mit einzurechnen.
Die Einrichtung zur Materialbeförderung, sowie
erforderliche Leitergänge sind vom Bieter
einzukalkulieren.
Die Rüstung ist mit den anderen Gewerken abzustimmen
und diesen Firmen z.B. Maler, Elektriker usw. zur
Benutzung zu überlassen.
Beschädigungen von Bauteilen sind zu vermeiden. Evtl.
Schutzmaßnahmen, Abdeckungen u.ä. sind
einzukalkulieren.
Beim Abbau des Gerüstes sind Gerüstanker zu entfernen
und die Löcher einwandfrei dicht zu schließen.

Der Preis beinhaltet eine Grundeinsatzzeit von
6 Wochen.

Es ist stets eine Gerüstfreigabe am Gerüst sichtbar
anzubringen und ein Durchschlag der Bauleitung bzw. dem
SIGEKO zu überlassen.

Aufmaß nach Raumvolumen.
Menge: 230,000 m3

**01.02.0020 Vorhaltung Gerüst**
Zulage zu Pos. 01.02.0010 Gerüst, für Verlängerung über
den Zeitraum der beschriebenen Leistung hinaus, zur
Vorhaltung für Zwecke auch anderer Unternehmer.
Abrechnung 1 m3 Gerüst / pro Woche.
Menge: 920,000 m3Wo

**01.02.0030 Fahrbares Arbeitsgerüst**
Fahrbares Arbeitsgerüst (Fahrgerüst)
entsprechend den Richtlinien nach DIN 18451 und DIN
4420,sowie den Sicherheitsbestimmungen der
Bauberufsgenossenschaften
Gruppe II, belastbar bis 2 KN/qm, Abmessung der
Arbeitsfläche
Länge/Breite bis 4,0/1,50 m. Höhe der obersten Arbeitslage bis ca. 6 m, inklusive Ausleger zur seitlichen
Abstützung, Seitenschutz und Leiteraufgang.

Der Preis beinhaltet eine Grundeinsatzzeit von
4 Wochen.
Menge: 2,000 St

**01.02.0040 Vorhaltung Arbeitsgerüst**
Zulage zu Pos. 01.02.0030 Arbeitsgerüst für die
Vorhaltung des Gerüsts über die Grundeinsatzzeit hinaus
Abrechnung St. / pro Woche.
Menge: 8,000 StWo

**01.02.0050 Innengerüst**
Innengerüstarbeiten (Malergerüst ca. 80 cm breit)
auf bestehendem Bodenbelag.
Stellen und Vorhalten eines Arbeitsgerüstes
entsprechend den behördlichen Sicherheitsvorschriften,
den Richtlinien nach DIN 18451 und DIN 4420 sowie den
Sicherheitsbestimmungen der Bauberufsgenossenschaften;
einschl. Auf-, Ab- und Umbau auf der Baustelle.
Der Auftragnehmer hat sich vor Angebotsabgabe über die
örtliche Situation zu informieren. Alle Erschwernisse
(z.b. Stellfläche usw.) sind in den Preis mit
einzurechnen.
Die Einrichtung zur Materialbeförderung sowie
erforderliche Leitergänge sind vom Bieter
einzukalkulieren.
Die Rüstung ist mit den anderen Gewerken abzustimmen
und diesen Firmen zur Benutzung zu überlassen.
Beschädigungen von Bauteilen sind zu vermeiden. Evtl.
Schutzmaßnahmen, Abdeckungen u.ä. sind
einzukalkulieren.
Beim Abbau des Gerüstes sind Gerüstanker zu entfernen
und die Löcher einwandfrei dicht zu schließen.
Der Preis beinhaltet eine Grundeinsatzzeit von
4 Wochen.

Aufmaß nach m² zu gerüstende Fläche.
Menge: 150,000 m2

**01.02.0060 Vorhaltung Innengerüst**
Zulage zu Pos. 01.02.0050 Innengerüst für die
Vorhaltung des Gerüsts über die Grundeinsatzzeit hinaus
Abrechnung m² / pro Woche.
Menge: 600,000 m2Wo

#### Hierarchiestuf 01.03 Reinigungsarbeiten / Vorarbeiten

**01.03.0010 Absanden des Putzgrundes**
Absanden des Putzgrundes.

Auf Bauteil: Wände
Arbeitsbereich: bis ca. 3,50 m
Menge: 3000,000 m2

**01.03.0020 Reinigen und Staubfreimachen der GK-Oberflächen**
Reinigen und Staubfreimachen der GK-Decken- und
Wandflächen mit Besen.
Menge: 1400,000 m2

**01.03.0030 Reinigen der Decken und Untersichten Treppenläufe**
Reinigen und Staubfreimachen der Decken und Untersicht
der Treppenläufe.
Einbauort: Treppenläufe von OG2 ins DG,
Podestuntersichten
Menge: 80,000 m2

**01.03.0040 Neuputzflächen vorbereiten**
Neue, unbeschichtete, lufttrockene Innenputzflächen aus
Kalk-Gipsputz oder Kalk-Zementputz, geglättet, für
nachfolgenden Anstrich vorbereiten.
Flächen auf Eignung, Trag- und Haftfähigkeit prüfen.
Sinterschichten, Trennschichten, etc. durch
ganzflächiges
Schleifen entfernen. Flächen entstauben und reinigen.

Ausführung nur nach Anweisung der Bauleitung.
Ausführung in Teilflächen.
Menge: 250,000 m2

**01.03.0050 Beschichtete Flächen prüfen / Altanstrich nicht tragfähig Wände**
Untergrund auf Eignung, Trag- sowie Haftfähigkeit
prüfen.
Nicht tragfähige Beschichtungen durch geeignete
Maßnahmen wie z.B. Schleifen oder Fräsen entfernen.
Flächen säubern.

Ausführung nur nach Anweisung der Bauleitung.
Ausführung in Teilflächen.

Bauteil: Wände
Menge: 300,000 m2

**01.03.0060 Flächen prüfen Gewölbe**
Untergrund (Gewölbeflächen) auf Eignung, Trag- sowie
Haftfähigkeit prüfen. Nicht tragfähige Beschichtungen
durch geeignete Maßnahmen wie z.B. Schleifen oder
Fräsen entfernen. Flächen säubern.

Bereiche: Flure und Treppenhäuser
Höhe:  bis ca. 5,00 m

Ausführung nur nach Anweisung der Bauleitung.
Ausführung in Teilflächen.
Menge: 200,000 m2

**01.03.0070 Beschichtete Flächen prüfen / Altanstrich tragfähig**
Untergrund auf Eignung, Trag- sowie Haftfähigkeit
prüfen. Fläche säubern.
Grundanstrich schwach bzw. nicht saugfähiger Flächen
mit konservierungsmittel-, lösemittel- und
weichmacherfreier, wasserverdünnbarer, pigmentierter
Grundierfarbe.
konservierungsmittel-, lösemittel- und weichmacherfrei,
geprüft nach den Anforderungen des AgBB-Schemas,
wasserverdünnbar, pigmentiert

Angebotenes Fabrikat; Typenbezeichnung:

 ____________________
 (vom Bieter einzutragen)
Menge: 2400,000 m2

**01.03.0080 Zulage Laibungen**
Zulage zu Pos. 01.03.0070 für die Ausführung
im Bereich von Laibungen bei Öffnungen und Nischen
(Laibungstiefen im EG bis 45 und im OG1/2 bis 30 cm)
Menge: 570,000 m

#### Hierarchiestuf 01.04 Spachtelarbeiten Decken / Wände

**01.04.0010 Musterfläche anlegen Spachtelflächen**
Vorab anlegen einer Musterfläche für die Oberflächen
der Spachtelflächen nach Angabe der Bauleitung zur
Abstimmung mit dem Landesamt für Denkmalpflege.
Ausführung vor der eigentlichen Malerarbeiten

Größe ca. 5m2

Ausführung unter Vorbehalt, nur nach Anweisung der
Bauleitung
Menge: 1,000 psch

*Hinweis*
Treppenpodeste

**01.04.0020 Voranstrich Decken, Treppenpodeste**
Voranstrich glatter und dichter Untergründe im
Innenbereich, mit haftvermittelndem
Dispersionsvoranstrich, sehr emmissionsarm,
lösemittelfrei, Wasser verdünnt.

Bauteil: Treppenpodeste
Arbeitsbereich: bis ca. 3,50 m

Angebotenes Fabrikat; Typenbezeichnung:

 ____________________
 (vom Bieter einzutragen)
Menge: 25,000 m2

**01.04.0030 Vollflächige Spachtelung / silikatische Spachtelmasse Treppenpodeste**
Glattspachtelung der Putzflächen in mehreren
Arbeitsgängen inkl. Zwischengrundierungen,
Zwischenschliff und allen anfallenden Arbeiten.

Ausführung bis zur malerfertigen Oberfläche.

Bestehend aus:  Tiefengrund und Glattspachtelung
Auf Bauteil: Treppenpodeste, verputzt
Oberfläche: erhöhte Anforderungen
Arbeitsbereich:  bis ca. 3,50 m

Aufbringen von Tiefengrund, TÜV-Schadstoffgeprüft,
konservierungsmittel-, lösemittel- , weichmacher- u.
emissionsfrei.
geprüft nach den Anforderungen des AgBB-Schemas

 Angebotenes Fabrikat:
 ____________________
 (vom Bieter einzutragen)

Aufbringen einer Glattspachtelung mit einer
verarbeitungsfertigen, verkieselungsfähigen, hoch
alkalischen, feinen, emmisionsarmen, lösemittel- und
weichmacherfreien silikatischen Leichtspachtelmasse,
mit mineralischen Rohstoffen und besonderer Füllkraft,
frei von fogging-aktiven Substanzen. TÜV-geprüft. Im
Innenbereich.
geprüft nach den Anforderungen des AgBB-Schemas

Ganzflächige Spachtelung in mehreren Arbeitsgängen bis
zur Glätte.
Flächen nach Trocknung schleifen und gründlich
entstauben.

Werkstoffbasis:
Kaliwasserglas mit organischen Stabilisatoren,
hochwertige Marmormehle, silikatische Leichtfüllstoffe
Korngröße: max. 0,2 mm
Dichte ca. 1,2 g/cm³
Wasserdampfdurchlässigkeit:
 diffusionsäquivalente Luftschichtdicke: sd-Wert (H2O)
< 0,03 m nach DIN EN ISO 7783 (bei Schichtdicke 2 mm),
entspricht der Klasse V1 ?hoch wasserdampfdurchlässig?
nach DIN EN 1062-1
Wasserdampf-Diffusionsstromdichte V = 2000 g/m2d

Verarbeitung mit Hochleistungs-Airlessspritzmaschine
nach Herstellerangaben
Nassauftragsschicht bis 6 mm pro Arbeitsgang

Schichtdicke bis 5 mm Trocken im Mittel

 Angebotenes Fabrikat:
 ____________________
 (vom Bieter einzutragen)
Menge: 25,000 m2

*Hinweis*
Wände

**01.04.0040 Vollflächige Spachtelung / silikatische Spachtelmasse, Wände verputzt**
Glattspachtelung der Putzflächen in mehreren
Arbeitsgängen inkl. Zwischengrundierungen,
Zwischenschliff und allen anfallenden Arbeiten.

Ausführung bis zur malerfertigen Oberfläche.

Bestehend aus:  Tiefengrund und Glattspachtelung
Auf Bauteil: Wände, verputzt
Oberfläche: erhöhte Anforderungen
Arbeitsbereich: bis ca. 3,50 m

Aufbringen von Tiefengrund, TÜV-Schadstoffgeprüft,
konservierungsmittel-, lösemittel- , weichmacher- u.
emissionsfrei.
geprüft nach den Anforderungen des AgBB-Schemas

 Angebotenes Fabrikat:
 ____________________
 (vom Bieter einzutragen)

Aufbringen einer Glattspachtelung mit einer
verarbeitungsfertigen, verkieselungsfähigen, hoch
alkalischen, feinen, emmisionsarmen, lösemittel- und
weichmacherfreien silikatischen Leichtspachtelmasse,
mit mineralischen Rohstoffen und besonderer Füllkraft,
frei von fogging-aktiven Substanzen. TÜV-geprüft. Im
Innenbereich.
geprüft nach den Anforderungen des AgBB-Schemas

Ganzflächige Spachtelung in mehreren Arbeitsgängen bis
zur Glätte.
Flächen nach Trocknung schleifen und gründlich
entstauben.

Werkstoffbasis:
Kaliwasserglas mit organischen Stabilisatoren,
hochwertige Marmormehle, silikatische Leichtfüllstoffe
Korngröße: max. 0,2 mm
Dichte ca. 1,2 g/cm³
Wasserdampfdurchlässigkeit:
 diffusionsäquivalente Luftschichtdicke: sd-Wert (H2O)
< 0,03 m nach DIN EN ISO 7783 (bei Schichtdicke 2 mm),
entspricht der Klasse V1 ?hoch wasserdampfdurchlässig?
nach DIN EN 1062-1
Wasserdampf-Diffusionsstromdichte V = 2000 g/m2d

Verarbeitung mit Hochleistungs-Airlessspritzmaschine
nach Herstellerangaben
Nassauftragsschicht bis 6 mm pro Arbeitsgang

Schichtdicke bis 5 mm Trocken im Mittel

 Angebotenes Fabrikat:
 ____________________
 (vom Bieter einzutragen)
Menge: 4350,000 m2

**01.04.0050 Rissgefährdete Untergründe / Glasvlies VG verkleben**
Rissgefährdete Untergründe / Glasvlies VG verkleben
Verklebung: Vorgrundiertes Glasvlies mit
konservierungsmittelfreiem, lösemittel- und
weichmacherfreiem, wasserverdünnbarem Dispersionskleber
faltenfrei auf Stoß verkleben einschließlich Lieferung
des Glasvlies mit pigmentierter Vorgrundierung, Dessin-
Nr. 1000.
Schadstoffgeprüft nach ÖkoTex Standard 100.
Im nachfolgend beschriebenen Systemaufbau geprüft,
nicht brennbar A2 oder schwerentflammbar B1 gemäß
Prüfzeugnis.
Untergrund: gespachtelte und vorbereitete Wandflächen

Angebotenes Fabrikat; Typenbezeichnung:

 ____________________
 (vom Bieter einzutragen)
Menge: 435,000 m2

**01.04.0060 Anarbeiten an geradlinige Bauteile**
Anarbeiten an zu schützende, geradlinige Bauteile wie
Decken
und Wandflächen, Schattenfugen, die bereits
fertiggestellt sind,
als Zulage zu den Leistungen für Spachtelarbeiten.
Menge: 1250,000 m

**01.04.0070 Laibungen an Öffnungen und Nischen bis 30**
Zulage zu Pos. 01.04.0040 für Ausführung in
Laibungen an Öffnungen und Nischen
Laibungstiefen  im OG1/2 bis 30 cm
Menge: 400,000 m

**01.04.0080 Laibungen an Öffnungen und Nischen bis 45**
Zulage zu Pos. 01.04.0040 für Ausführung in
Laibungen an Öffnungen und Nischen
Laibungstiefen im EG bis 45 cm
Menge: 180,000 m

**01.04.0090 Eckschutzschienen 25x25**
Liefern und Einbauen eines Alu-Eckwinkel zum
flächenebenen
einspachteln.
Schenkellänge ca. 25 x 25 mm inkl. aller Befestigungen.

Inkl. aller anfallenden Spachtelarbeiten.

Angebotenes Fabrikat:
 ____________________
 (vom Bieter einzutragen)
Menge: 25,000 m

*Hinweis*
Bestandsgewölbe

Tonnengewölbe in den Fluren und
Kreuzgewölbe im Treppenhaus in verschiedenen
Ausformungen sowie Rundbögen

**01.04.0100 Vollflächige Spachtelung / silikatische Spachtelmasse, Gewölbe**
Glattspachtelung der Putzflächen in mehreren
Arbeitsgängen inkl. Zwischengrundierungen,
Zwischenschliff und allen anfallenden Arbeiten.

Ausführung bis zur malerfertigen Oberfläche.

Bestehend aus:  Tiefengrund und Glattspachtelung
Auf Bauteil: Bestandsgewölbe
Oberfläche: erhöhte Anforderungen
Arbeitsbereich: bis ca. 3,50 m

Aufbringen von Tiefengrund, TÜV-Schadstoffgeprüft,
konservierungsmittel-, lösemittel- , weichmacher- u.
emissionsfrei.
geprüft nach den Anforderungen des AgBB-Schemas

 Angebotenes Fabrikat:
 ____________________
 (vom Bieter einzutragen)

Aufbringen einer Glattspachtelung mit einer
verarbeitungsfertigen, verkieselungsfähigen, hoch
alkalischen, feinen, emmisionsarmen, lösemittel- und
weichmacherfreien silikatischen Leichtspachtelmasse,
mit mineralischen Rohstoffen und besonderer Füllkraft,
frei von fogging-aktiven Substanzen. TÜV-geprüft. Im
Innenbereich.
geprüft nach den Anforderungen des AgBB-Schemas

Ganzflächige Spachtelung in mehreren Arbeitsgängen bis
zur Glätte.
Flächen nach Trocknung schleifen und gründlich
entstauben.

Werkstoffbasis:
Kaliwasserglas mit organischen Stabilisatoren,
hochwertige Marmormehle, silikatische Leichtfüllstoffe
Korngröße: max. 0,2 mm
Dichte ca. 1,2 g/cm³
Wasserdampfdurchlässigkeit:
 diffusionsäquivalente Luftschichtdicke: sd-Wert (H2O)
< 0,03 m nach DIN EN ISO 7783 (bei Schichtdicke 2 mm),
entspricht der Klasse V1 ?hoch wasserdampfdurchlässig?
nach DIN EN 1062-1
Wasserdampf-Diffusionsstromdichte V = 2000 g/m2d

Verarbeitung mit Hochleistungs-Airlessspritzmaschine
nach Herstellerangaben
Nassauftragsschicht bis 6 mm pro Arbeitsgang

Schichtdicke bis 5 mm Trocken im Mittel

 Angebotenes Fabrikat:
 ____________________
 (vom Bieter einzutragen)
Menge: 200,000 m2

**01.04.0110 Zulage Höhen bis ca. 5m**
Zulage Zu Pos. 01.04.0100
für Ausführungen in Höhen bis ca. 5m
Menge: 30,000 m2

**01.04.0120 Rissgefährdete Untergründe / Glasvlies VG verkleben**
Rissgefährdete Untergründe / Glasvlies VG verkleben
Verklebung: Vorgrundiertes Glasvlies mit
konservierungsmittelfreiem, lösemittel- und
weichmacherfreiem, wasserverdünnbarem Dispersionskleber
faltenfrei auf Stoß verkleben einschließlich Lieferung
des Glasvlies mit pigmentierter Vorgrundierung, Dessin-
Nr. 1000.
Schadstoffgeprüft nach ÖkoTex Standard 100.
Im nachfolgend beschriebenen Systemaufbau geprüft,
nicht brennbar A2 oder schwerentflammbar B1 gemäß
Prüfzeugnis.

Untergrund: Bestandsgewölbe
Arbeitsbereich: bis ca. 3,50 m

Angebotenes Fabrikat; Typenbezeichnung:

 ____________________
 (vom Bieter einzutragen)
Menge: 25,000 m2

**01.04.0130 Zulage Höhen bis ca. 5m**
Zulage Zu Pos. 01.04.0120
für Ausführungen in Höhen bis ca. 5m
Menge: 5,000 m2

**01.04.0140 Zulage Ausführung Grate**
Zulage zu Pos. 01.04.0100 für den Mehraufwand
Ausführung im Bereich der Grate der Kreuzgewölbe und
Bögen
Ausbildung einer sauberen Kante ohne Profileinlage

Abrechnung in lfm
Menge: 75,000 m

#### Hierarchiestuf 01.05 Malerarbeiten

*Hinweis*
Vorbehandelte Gipskarton- und Neuputzflächen, innen mit
lösemittel- und weichmacherfreier, diffusionsoffener,
stumpfmatter Dispersionsfarbe, Nassabrieb Klasse 3 nach
DIN EN 13300, TÜV Schadstoff geprüft und
produktionsüberwacht, emissions- und lösemittelfrei,
frei von foggingaktiven Substanzen, behandeln.

Hinweis:
Auf Flächen mit Streiflichteinfall bestehen erhöhte
Anforderungen an die Anstrichoberfläche. Es ist auf
eine besonders ansatzfreie, gleichmäßige Verarbeitung
zu achten.

**01.05.0010 Musterfläche anlegen Anstrich**
Vorab anlegen einer Musterfläche für den Innenanstrich
nach Angabe der Bauleitung zur Abstimmung mit dem
Landesamt für Denkmalpflege.
Ausführung vor der eigentlichen Malerarbeiten

Größe ca. 5m2

Ausführung unter Vorbehalt, nur nach Anweisung der
Bauleitung
Menge: 1,000 psch

*Hinweis*
Wände

**01.05.0020 Innenanstrich Wände Dispersionsfarbe bis 3,50m R-Klasse 2**
Innenanstrich für Wände,  Tür- und Fensterleibungen,
Pfeiler mit Innenwandfarbe

Bestehend aus:  Grundanstrich und 2x Schlussanstrich
Auf Bauteil: Wände
Arbeitsbereich:  bis ca. 3,50 m

-  aufbringen von Tiefengrund für stark saugfähige
Flächen, TÜV-Schadstoffgeprüft, lösemittel- ,
konservierungsmittel- , weichmacher- u. emissionsfrei.
wasserverdünnbar. geprüft nach den Anforderungen des
AgBB-Schemas, tief eindringend, gut verfestigend,
alkalibeständig, schnell trocknend,
wasserdampfdiffusionsfähig.

 Angebotenes Fabrikat:
 ____________________
  (vom Bieter einzutragen)

- 2x Schlussanstrich mit hochdeckenden, stumpfmatten,
 sehr gut auszubessernden Anstrich mit einer
 konservierungsmittel-, lösemittel- und
 weichmacherfreien, emmisionsarmen und
 schadstoffgeprüften Innendispersionsfarbe nach DIN EN
 13300, Nassabriebklasse 2, sehr gut deckend.
 Enthält keine fogging-aktiven Substanzen. TÜV-geprüft.
 geprüft nach den Anforderungen des AgBB-Schemas
 Deckvermögen 1, hoher Weißgrad, hoch
 wasserdampfdiffusionsfähig

 Kontrastverhältnis (weiß): H10-Klasse 1 (bei 7 m²/l)
 Kontrastverhältnis (altweiß): H10-Klasse 1 (bei 8m²/l)
 Standardfarbton: weiß oder altweiß nach Angabe des
 Auftraggebers

Angebotenes Fabrikat: ____________________
 (vom Bieter einzutragen)
Menge: 3700,000 m2

**01.05.0030 Zulage Innenanstrich Wände bis ca. 6,0m**
Zulage zu Pos. 01.05.0020
Innenanstrich Wände
Arbeitsbereich:  über ca. 3,50 m bis ca. 6,00 m
 z.B. DG Musiksaal und Mehrzweckraum
Menge: 120,000 m2

**01.05.0040 Laibungen an Öffnungen und Nischen bis 30**
Zulage zu Pos. 01.05.0020 für Ausführung in
Laibungen an Öffnungen und Nischen
Laibungstiefen  im OG1/2 bis 30 cm
Menge: 310,000 m

**01.05.0050 Laibungen an Öffnungen und Nischen bis 45**
Zulage zu Pos. 01.05.0020 für Ausführung in
Laibungen an Öffnungen und Nischen
Laibungstiefen im EG bis 45 cm
Menge: 150,000 m

**01.05.0060 Innenanstrich Wände Dispersionsfarbe bis 3,50m Flure TH R-Klasse 1**
Innenanstrich für Wände,  Tür- und Fensterleibungen
mit Innenwandfarbe

Bestehend aus:  Grundanstrich und 2x Schlussanstrich
Auf Bauteil: Wände Flure und Treppenhaus
Arbeitsbereich:  bis ca. 3,50 m

-  aufbringen von Tiefengrund für stark saugfähige
Flächen, TÜV-Schadstoffgeprüft, lösemittel- ,
konservierungsmittel- , weichmacher- u. emissionsfrei.
wasserverdünnbar. geprüft nach den Anforderungen des
AgBB-Schemas, tief eindringend, gut verfestigend,
alkalibeständig, schnell trocknend,
wasserdampfdiffusionsfähig.

 Angebotenes Fabrikat:
 ____________________
  (vom Bieter einzutragen)

- 2x Schlussanstrich mit hochdeckenden, seidenmatten,
 sehr gut auszubessernden Anstrich mit einer
 konservierungsmittel-, lösemittel- und
 weichmacherfreien, emmisionsarmen und
 schadstoffgeprüften Innendispersionsfarbe nach DIN EN
 13300, Nassabriebklasse 1, sehr gut deckend.
 Enthält keine fogging-aktiven Substanzen. TÜV-geprüft.
 geprüft nach den Anforderungen des AgBB-Schemas
 Deckvermögen 1, hoher Weißgrad,
 wasserdampfdiffusionsfähig

 Kontrastverhältnis (weiß): H10-Klasse 2 (bei 7 m²/l)
 Standardfarbton: weiß nach Angabe des Auftraggebers

Angebotenes Fabrikat: ____________________
 (vom Bieter einzutragen)
Menge: 1600,000 m2

**01.05.0070 Zulage Innenanstrich Wände bis ca. 5,0m**
Zulage zu Pos. 01.05.0060
Innenanstrich Wände
Arbeitsbereich:  über ca. 3,50 m bis ca. 5,00 m
 im Treppenhaus und Fluren
Menge: 60,000 m2

**01.05.0080 Laibungen an Öffnungen und Nischen bis 30**
Zulage zu Pos. 01.05.0060 für Ausführung in
Laibungen an Öffnungen und Nischen
Laibungstiefen  im OG1/2 bis 30 cm
Menge: 90,000 m

**01.05.0090 Laibungen an Öffnungen und Nischen bis 45**
Zulage zu Pos. 01.05.0060 für Ausführung in
Laibungen an Öffnungen und Nischen
Laibungstiefen im EG bis 45 cm
Menge: 35,000 m

**01.05.0100 Innenanstrich Teilfläche als Projektionsfläche**
Innenanstrich für Wände als Projektionsfläche auf einer
rechteckigen Teilfläche
einschl. Abkleben der Begrenzungsflächen und aller
Nebenleistungen.

Bestehend aus:  Grundanstrich und 2x
 Schlussanstrich
Auf Bauteil: Wände,
Arbeitsbereich:  bis ca. 3,00 m

Einzelfläche ca. 2,30 m x 1,80 m
- Glätten des Untergrunds, Aufbringen einer
 Grundierung, Auftragen der Basisfarbe,
 Auftragen der Versiegelung
 weichmacherfreie, lösemittelarme Dispersionsfarbe

Auftrag nach Verarbeitungsrichtlinie des Herstellers.

 Angebotenes Fabrikat:
 ____________________
  (vom Bieter einzutragen)
Menge: 75,000 m2

*Hinweis*
Decken

**01.05.0110 Innenanstrich Decken bis 3,50m GK-Decken R-Klasse 2**
Innenanstrich für abgehängte GK-Decken

Bestehend aus: Grundanstrich und 2x Schlussanstrich
Auf Bauteil: Gipskartondecke glatt und Akustiklochung
Arbeitsbereich: bis 3,50 m

- Schadstoffgeprüften, wässrigen Acrylat-Silikat-
Tiefengrund auf mineralische und organische Untergründe
und Beschichtungen liefern und auftragen.Zur
Verfestigung von kreidenden, jedoch tragfähigen
Altanstrichen und sandenden Putzen sowie zur
Reduzierung der Saugfähigkeit von (Gipskartonplatten,
porigen und saugenden Untergründen wie z. B. Putze,
ungebrannten Mauerstein, Porenbeton etc.).
Produkteigenschaften:
saugfähigkeitsregulierend, oberflächenverfestigend,
haftvermittelnd, lösemittel- und weichmacherfrei sowie
emissionsarm, dampfdiffusionsoffen

Angebotenes Fabrikat: ____________________
 (vom Bieter einzutragen)

- 2x Schlussanstrich mit hochdeckenden, stumpfmatten,
 sehr gut auszubessernden Anstrich mit einer
 konservierungsmittel-, lösemittel- und
 weichmacherfreien, emmisionsarmen und
 schadstoffgeprüften Innendispersionsfarbe nach DIN EN
 13300, Nassabriebklasse 2, sehr gut deckend.
 Enthält keine fogging-aktiven Substanzen. TÜV-geprüft.
 geprüft nach den Anforderungen des AgBB-Schemas
 Deckvermögen 1, hoher Weißgrad, hoch
 wasserdampfdiffusionsfähig

 Kontrastverhältnis (weiß): H10-Klasse 1 (bei 7 m²/l)
 Kontrastverhältnis (altweiß): H10-Klasse 1 (bei 8m²/l)
 Standardfarbton: weiß oder altweiß nach Angabe des
 Auftraggebers

Angebotenes Fabrikat: ____________________
 (vom Bieter einzutragen)

Es werden Lochplatten 8/18 mit gerader Quadratlochung,
mit Lochanteil ca. 19,8% eingesetzt.
Der Mehraufwand für Lochdecken wird nicht vergütet.
Menge: 1400,000 m2

**01.05.0120 Innenanstrich Podeste R-Klasse 2**
Innenanstrich für Treppenpodeste

Bestehend aus:  Grundanstrich und 2x Schlussanstrich
Auf Bauteil: Treppenuntersichten und Podeste
Arbeitsbereich:  bis 3,50 m

- aufbringen von Tiefengrund, TÜV-Schadstoffgeprüft,
 lösemittel- , weichmacher- u. emissionsfrei.

Angebotenes Fabrikat: ____________________
 (vom Bieter einzutragen)

- 2x Schlussanstrich mit hochdeckenden, stumpfmatten,
 sehr gut auszubessernden Anstrich mit einer
 konservierungsmittel-, lösemittel- und
 weichmacherfreien, emmisionsarmen und
 schadstoffgeprüften Innendispersionsfarbe nach DIN EN
 13300, Nassabriebklasse 2, sehr gut deckend.
 Enthält keine fogging-aktiven Substanzen. TÜV-geprüft.
 geprüft nach den Anforderungen des AgBB-Schemas
 Deckvermögen 1, hoher Weißgrad, hoch
 wasserdampfdiffusionsfähig

 Kontrastverhältnis (weiß): H10-Klasse 1 (bei 7 m²/l)
 Kontrastverhältnis (altweiß): H10-Klasse 1 (bei 8m²/l)
 Standardfarbton: weiß oder altweiß nach Angabe des
 Auftraggebers

Angebotenes Fabrikat: ____________________
 (vom Bieter einzutragen)
Menge: 50,000 m2

*Hinweis*
Bestandsgewölbe

Tonnengewölbe in den Fluren und
Kreuzgewölbe im Treppenhaus in verschiedenen
Ausformungen sowie Rundbögen

**01.05.0130 Innenanstrich Gewölbe bis 3,50m R-Klasse 2**
Innenanstrich für Gewölbe

Bestehend aus: Grundanstrich und 2x Schlussanstrich
Auf Bauteil: Gewölbedecke
Arbeitsbereich: bis 3,50 m

- Schadstoffgeprüften, wässrigen Acrylat-Silikat-
Tiefengrund auf mineralische und organische Untergründe
und Beschichtungen liefern und auftragen.Zur
Verfestigung von kreidenden, jedoch tragfähigen
Altanstrichen und sandenden Putzen sowie zur
Reduzierung der Saugfähigkeit von (Gipskartonplatten,
porigen und saugenden Untergründen wie z. B. Putze,
ungebrannten Mauerstein, Porenbeton etc.).
Produkteigenschaften:
saugfähigkeitsregulierend, oberflächenverfestigend,
haftvermittelnd, lösemittel- und weichmacherfrei sowie
emissionsarm, dampfdiffusionsoffen

Angebotenes Fabrikat: ____________________
 (vom Bieter einzutragen)

- 2x Schlussanstrich mit hochdeckenden, stumpfmatten,
 sehr gut auszubessernden Anstrich mit einer
 konservierungsmittel-, lösemittel- und
 weichmacherfreien, emmisionsarmen und
 schadstoffgeprüften Innendispersionsfarbe nach DIN EN
 13300, Nassabriebklasse 2, sehr gut deckend.
 Enthält keine fogging-aktiven Substanzen. TÜV-geprüft.
 geprüft nach den Anforderungen des AgBB-Schemas
 Deckvermögen 1, hoher Weißgrad, hoch
 wasserdampfdiffusionsfähig

 Kontrastverhältnis (weiß): H10-Klasse 1 (bei 7 m²/l)
 Kontrastverhältnis (altweiß): H10-Klasse 1 (bei 8m²/l)
 Standardfarbton: weiß oder altweiß nach Angabe des
 Auftraggebers

Angebotenes Fabrikat: ____________________
 (vom Bieter einzutragen)
Menge: 200,000 m2

**01.05.0140 Zulage Höhen bis ca. 5m**
Zulage Zu Pos. 01.05.0130
für Ausführungen in Höhen bis ca. 5m
Menge: 30,000 m2

*Hinweis*
Allgemein

**01.05.0150 Anarbeiten an geradlinige Bauteile**
Anarbeiten an zu schützende, geradlinige Bauteile wie
Decken und Wandflächen, Schattenfugen die bereits
fertiggestellt sind, als Zulage zu den Leistungen für
Anstriche.
Menge: 1500,000 m

**01.05.0160 Zulage für die Ausführung der Wandflächen leicht getönt**
Zulage zu den Pos. 01.05.0020 und 01.05.0060 für die
Ausführung der Wandflächen als leicht getönter
Anstrich.

(Hellbezugswert >65), konservierungsmittelfrei.
Farbton nach Angabe des Auftraggebers.
Menge: 400,000 m2

**01.05.0170 Zulage für die Ausführung der Wandflächen mittel getönt**
Zulage zu den Pos. 01.05.0020 und 01.05.0060 für die
Ausführung der Wandflächen als mittel getönter
Anstrich.

(Hellbezugswert >/= 25 und </= 65),
konservierungsmittelfrei.
Farbton nach Angabe des Auftraggebers.
Menge: 200,000 m2

**01.05.0180 Zulage für die Ausführung der Wandflächen satt getönt**
Zulage zu den Pos. 01.05.0020 und 01.05.0060 für die
Ausführung der Wandflächen als satt getönter Anstrich.

(Hellbezugswert < 25), konservierungsmittelfrei.
Farbton nach Angabe des Auftraggebers.
Menge: 200,000 m2

**01.05.0190 Farbiges Absetzen von Bauteilen / linienförmig**
Farbiges Absetzen von Bauteilen / linienförmig
Farbiges Absetzen von Bauteilen in der vorgenannten
Fläche mit dem Werkstoff der angrenzenden Bauteile.
Absetzen bei Farbtonwechsel in der Fläche mit exakter /
gerader Kantenausführung, inkl. aller erforderlichen
Maßnahmen wie z.B. Abklebearbeiten, etc.
Menge: 100,000 m

#### Hierarchiestuf 01.06 Hydromentputz / Silikat Innenfarbe

*Hinweis*
Hinweis zur Gesamtleistung
Lufttrockenen Kalk-Zement- und Zementputz
(Druckfestigkeitskategorie CS II, CS III), innen mit
konservierungsmittel-, lösemittel- und
weichmacherfreier, stumpfmatter Silikat-Innenfarbe nach
DIN 18363, 2.4.1.1,Abs.V, behandeln.
Bauteil:  Wände UG
Art und Beschaffenheit:  Feinputz
  Oberputz Transputz
FKM
  Filz- und
Scheibenputz P II / CS II,
  Körnung 0  0,3 mm

**01.06.0010 Wände Grundanstrich / Sol-Silikat-Grundierung**
Grundanstrich / Sol-Silikat-Grundierung
Grundanstrich für Wände, Tür- und Fensterleibungen

Auf Bauteil: Wände
Arbeitsbereich:  bis ca. 2,70 m

Untergrundvorbehandlung: Untergrund auf Eignung, Trag-
und Haftfähigkeit prüfen. Flächen säubern.
Grundanstrich mit wasserverdünnbaren,
konservierungsmittelfreiem Grundiermittel auf Sol-
Silikatbasis mit organischen Stabilisatoren, 1:1
wasserverdünnt.
konservierungsmittel-, lösemittel- und weichmacherfrei,
geprüft nach den Anforderungen des AgBB-Schemas,
verfestigend, tief eindringend, mit Sol-Silikat-
Bindemittel

Angebotenes Fabrikat, Typenbezeichnung:

 ____________________
 (vom Bieter einzutragen)
Menge: 1000,000 m2

**01.06.0020 Zulage Laibungen an Öffnungen und Nischen**
Zulage zu Pos. 01.06.0010
für Laibungen an Öffnungen und Nischen
Menge: 70,000 m

**01.06.0030 Wände Innenanstrich Silikat-Innenfarbe, Klasse 2, M**
Innenanstrich für Wände, Tür- und Fensterleibungen  mit
Innenwandfarbe

Bestehend aus:  2x Schlussanstrich
Auf Bauteil: Wände
Arbeitsbereich:  bis ca. 2,70 m

- 2x Schlussanstrich mit stumpfmatten,
 Anstrich mit einer  konservierungsmittel-, lösemittel-
und  weichmacherfreien, emmisionsarmen und
 schadstoffgeprüften Dispersions-Silikatfarbe nach DIN
 18363, Nassabriebklasse 2.
 Enthält keine fogging-aktiven Substanzen. TÜV-geprüft.
 geprüft nach den Anforderungen des AgBB-Schemas
 weiß, hoch wasserdampfdiffusionsfähig

 Kontrastverhältnis (weiß): H10-Klasse 1 (bei 7 m²/l)
 Standardfarbton: weiß nach Angabe des Auftraggebers

Angebotenes Fabrikat: ____________________
 (vom Bieter einzutragen)
Menge: 1000,000 m2

**01.06.0040 Zulage Laibungen an Öffnungen und Nischen**
Zulage zu Pos. 01.06.0030
für Laibungen an Öffnungen und Nischen
Menge: 70,000 m

**01.06.0050 Zulage für die Ausführung der Wandflächen leicht getönt**
Zulage zu den Pos. 01.06.0030  für die Ausführung der
Wandflächen als leicht getönter Anstrich.

(Hellbezugswert >65), konservierungsmittelfrei.
Farbton nach Angabe des Auftraggebers.
Menge: 220,000 m2

**01.06.0060 Gewölbe Grundanstrich / Sol-Silikat-Grundierung**
Grundanstrich / Sol-Silikat-Grundierung
Grundanstrich für Gewölbedecken

Auf Bauteil: Kappengewölbe im UG
Arbeitsbereich:  bis ca. 2,70 m

Untergrundvorbehandlung: Untergrund auf Eignung, Trag-
und Haftfähigkeit prüfen. Flächen säubern.
Grundanstrich mit wasserverdünnbaren,
konservierungsmittelfreiem Grundiermittel auf Sol-
Silikatbasis mit organischen Stabilisatoren, 1:1
wasserverdünnt.
konservierungsmittel-, lösemittel- und weichmacherfrei,
geprüft nach den Anforderungen des AgBB-Schemas,
verfestigend, tief eindringend, mit Sol-Silikat-
Bindemittel

Angebotenes Fabrikat, Typenbezeichnung:

 ____________________
 (vom Bieter einzutragen)
Menge: 420,000 m2

**01.06.0070 Gewölbe Innenanstrich Silikat-Innenfarbe, Klasse 2, M**
Innenanstrich für Gewölbedecken mit Innenwandfarbe

Bestehend aus:  2x Schlussanstrich
Auf Bauteil: Kappengewölbe UG
Arbeitsbereich:  bis ca. 2,70 m

- 2x Schlussanstrich mit stumpfmatten,
 Anstrich mit einer  konservierungsmittel-, lösemittel-
und  weichmacherfreien, emmisionsarmen und
 schadstoffgeprüften Dispersions-Silikatfarbe nach DIN
 18363, Nassabriebklasse 2.
 Enthält keine fogging-aktiven Substanzen. TÜV-geprüft.
 geprüft nach den Anforderungen des AgBB-Schemas
 weiß, hoch wasserdampfdiffusionsfähig

 Kontrastverhältnis (weiß): H10-Klasse 1 (bei 7 m²/l)
 Standardfarbton: weiß nach Angabe des Auftraggebers

Angebotenes Fabrikat: ____________________
 (vom Bieter einzutragen)
Menge: 420,000 m2

#### Hierarchiestuf 01.07 Fugenausbildung

**01.07.0010 Fugenmasse einbringen 5 / 5mm**
Anschlussfugen mit Acryl-Dichtstoff ausbilden
Anschlussfuge mit einkomponentigem, überstreichbarem
Fugendichtstoff auf Acrylat-Dispersionsbasis,
einschließlich erforderlicher Hinterfüllung verfüllen.
Fugenquerschnitt: b/d = 5 / 5 mm/mm
Bauteil: Anschlussfugen an Wand- / Deckenflächen,
Türzargen, etc.
Die Trocknungszeiten sind zu beachten

Angebotenes Fabrikat, Typenbezeichnung:

 ____________________
 (vom Bieter einzutragen)
Menge: 1500,000 m

**01.07.0020 Fugenmasse einbringen 10/10 mm**
Anschlussfugen mit Acryl-Dichtstoff ausbilden
Anschlussfuge mit einkomponentigem, überstreichbarem
Fugendichtstoff auf Acrylat-Dispersionsbasis,
einschließlich erforderlicher Hinterfüllung verfüllen.
Fugenquerschnitt: b/d = 10 / 10 mm/mm
Bauteil: Anschlussfugen an Wand- / Deckenflächen,
Türzargen, etc.
Die Trocknungszeiten sind zu beachten

Angebotenes Fabrikat, Typenbezeichnung:

 ____________________
 (vom Bieter einzutragen)
Menge: 500,000 m

#### Hierarchiestuf 01.08 Beschichtung Stahlzargen

**01.08.0010 Streichen, rollen oder spritzen von Stahlzargen**
Streichen, rollen oder spritzen der
Stahlumfassungszargen in folgenden Arbeitsschritten
Größe bis 138,5 x 213,5
bis Mauerstärke 25 cm

anschleifen und entstauben, aufbringen einer
haftvermittelnden Grundbeschichtung auf
Zinkphosphatbasis

Angebotenes Fabrikat: ____________________
 (vom Bieter einzutragen)

streichen, rollen oder spritzen einer matten, hoch
deckenden und bunten Decklackierung mit aromatenfreiem,
geruchsarmen Buntlack
Farbe nach RAL-Standardpalette.

Angebotenes Fabrikat: ____________________
 (vom Bieter einzutragen)

Die Aufbauempfehlung des Zargenherstellers ist zwingend
einzuhalten
Menge: 2,000 St

**01.08.0020 Innenanstrich der FH oder MZ Türen 1,135 x 2,135 m**
Innenanstrich der FH oder MZ Türen
bis 1,135 x 2,135 x 0,24 m
Türblatt und Umfassungszarge
- anschleifen und entstauben, aufbringen einer
 haftvermittelnden und korrosionsschützenden
 Grundbeschichtung auf Zinkphosphatbasis.

Angebotenes Fabrikat:
 ____________________
 (vom Bieter einzutragen)

- streichen, rollen oder spritzen einer seidenmatten,
 hoch deckenden und bunten Decklackierung mit
 aromatenfreiem, geruchsarmem Buntlack.
 Farbe nach RAL- Standardpalette

Angebotenes Fabrikat:
 ____________________
 (vom Bieter einzutragen)

Die Aufbauempfehlung des Zargenherstellers ist zwingend
einzuhalten
Menge: 12,000 St

**01.08.0030 Anstrich von Rohrleitungen 10 cm**
Anstrich von Rohrleitungen
- aufbringen einer haftvermittelnden und
 korrosionsschützenden Grundbeschichtung auf
 Zinkphosphatbasis. d - 10 cm

Angebotenes Fabrikat:
 ____________________
 (vom Bieter einzutragen)

- streichen, rollen oder spritzen einer seidenmatten,
 hoch deckenden und bunten Decklackierung mit
 aromatenfreiem, geruchsarmem Buntlack.
 Farbe nach RAL- Standardpalette
- Arbeitsbereich bis maximal 3,50 m.

Angebotenes Fabrikat:
 ____________________
 (vom Bieter einzutragen)
Menge: 20,000 m

**01.08.0040 Anstrich von Rohrleitungen 20cm**
Anstrich von Rohrleitungen
- aufbringen einer haftvermittelnden und
 korrosionsschützenden Grundbeschichtung auf
 Zinkphosphatbasis. d - 20 cm

Angebotenes Fabrikat:
 ____________________
 (vom Bieter einzutragen)

- streichen, rollen oder spritzen einer seidenmatten,
 hoch deckenden und bunten Decklackierung mit
 aromatenfreiem, geruchsarmem Buntlack.
 Farbe nach RAL- Standardpalette
- Arbeitsbereich bis maximal 3,50 m.

Angebotenes Fabrikat:
 ____________________
 (vom Bieter einzutragen)
Menge: 20,000 m

**01.08.0050 Innenanstrich von Metallteilen aller Art**
Anstrich von Metallteilen aller Art auch Kleinflächen
- aufbringen einer haftvermittelnden und
 korrosionsschützenden Grundbeschichtung auf
 Zinkphosphatbasis.

Angebotenes Fabrikat:
 ____________________
 (vom Bieter einzutragen)

- streichen, rollen oder spritzen einer seidenmatten,
 hoch deckenden und bunten Decklackierung mit
 aromatenfreiem, geruchsarmem Buntlack.
 Farbe nach RAL- Standardpalette
- Arbeitsbereich Höhe bis maximal 3,50 m.

Angebotenes Fabrikat:
 ____________________
 (vom Bieter einzutragen)
Menge: 10,000 m2

#### Hierarchiestuf 01.09 Stundenlohnarbeiten

*Hinweis*
Stundenlohnarbeiten

Es gilt die VOB Teil B § 15:
Anteilige Aufsichtsstunden, Lohnnebenkosten und
Vorhaltekosten sind in die Stundenlohnsätze
einzurechnen. Sie
werden nicht gesondert vergütet. Bei Vereinbarung von
Stundenlohnarbeiten sind die gültigen preisrechtlichen
Vorschriften zugrunde zu legen. Sind Verrechnungssätze
vereinbart, so sind diese anzusetzen. Die vereinbarten
Stundensätze verstehen sich als reine Arbeitszeit auf
der
Baustelle. Baustellenfahrzeuge, Anfahrtszeiten usw.
werden
nicht gesondert vergütet.
Nicht aufgeführte Materialien werden im Bedarfsfall
entsprechend den Preislisten ortsansässiger
Baustoffgroßhändler vergütet. Die Preise verstehen sich
als
Material frei Baustelle. Die Unterschrift unter
Stundenlohnzettel
gilt nicht als Rechnungsanerkennung. Es bleibt die
Prüfung
vorbehalten, ob es sich um Stundenlohn- oder
Vertragsarbeiten
handelt. Die Ausführung von Regieleistungen erfolgt nur
auf
Anordnung und mit Genehmigung der örtlichen Bauführung.
Sämtl. Nachweise müssen der Bauführung täglich
vorgelegt
werden. Es werden nur die ausgeschriebenen
Stundenlohnsätze (Vorarbeiter, Facharbeiter, Helfer und
Auszubildender) vergütet, sollte Personal mit
anderweitiger
Qualifizierung auf der Baustelle eingesetzt werden, ist
dies bei
Angebotsabgabe bekannt zu geben und bei Abgabe den
entsprechenden Positionen zuzuordnen.

**01.09.0010 Vorarbeiter**
Menge: 20,000 Std

**01.09.0020 Facharbeiter**
Menge: 20,000 Std

**01.09.0030 Helfer**
Menge: 10,000 Std

**01.09.0040 Auszubildender**
Menge: 10,000 Std

*Hinweis*
In diesen Preisen ist die Lieferung frei Baustelle
einzukalkulieren, jedoch Preise ohne MwSt.

**01.09.0050 Pulverspachtelmasse**
Menge: 50,000 kg

**01.09.0060 Handspachtelmasse**
Handspachtelmasse verarbeitungsfertig eingestellt
Menge: 25,000 kg

**01.09.0070 Acryl 500ml Dichtstoff Tube**
Acryl, 500 ml Dichtstoff Tube
Menge: 10,000 St

**01.09.0080 PUR Schaum 750 ml**
PUR-Schaum, 750 ml Dose
Menge: 5,000 St

**01.09.0090 Abdeckplane**
Abdeckplane, ganze Rolle (ca. 100 m²)
Menge: 2,000 St

**01.09.0100 Abdeckvlies**
Abdeckvlies, ganze Rolle (ca. 100 m²)
Menge: 2,000 St

**01.09.0110 Abklebeband bis 40mm**
Abklebeband bis 40 mm Rolle
Menge: 10,000 St

USt %: 19,00
